# PAVIMENTACION VIAL ORILLAMAR

- Propiedad del archivo: RIB Spain
- Formato: FIEBDC-3/2016
- Programa: Presto 19.00
- Tipo: presupuesto
- Fecha de los precios: 18/03/2010
Importe: 171327.1

## 01 FIRMES Y PAVIMENTOS (01/01/2010)
Importe: 134594.4

**01.01** m² FRESADO DE PAVIMENTO BITUMINOSO O DE HORMIGÓN (POR CM DE ESPESOR)
57750 m² × 0.45 = 25987.50
Fresado por cm de espesor de pavimento bituminoso o de hormigón, mediante fresadora en frío compacta, equipada con banda transportadora. Carga sobre camión de los restos generados y posterior barrido de la superficie fresada con barredora mecánica, sin incluir la demolición de la base soporte. Incluso p/p de replanteo y limpieza.

| Código | Ud | Descripción | Rendimiento | Precio | Importe |
|---|---|---|---|---|---|
| MO.006 | h | Capataz (mano de obra) | 0.001 | 18.53 | 0.019 |
| MO.001 | h | Peón (mano de obra) | 0.003 | 16.14 | 0.048 |
| MAQ.01.06.003 | h | Fresadora en frío 100 cm de anchura de fresado 200 kW (maquinaria; 22/04/2016) | 0.001 | 190 | 0.190 |
| MAQ.02.05.002 | h | Camión con caja basculante 6x6 de 290 kW. Hasta 30 T y 20 m³ (maquinaria; 04/02/2016) | 0.001 | 86.59 | 0.087 |
| MAQ.01.03.002 | h | Retrocargadora s/neumáticos 75 KW (maquinaria) | 0.001 | 43.83 | 0.044 |
| MAQ.06.01.001 | h | Barredora autopropulsada (maquinaria; 26/05/2010) | 0.001 | 38.05 | 0.038 |
| %CI0600 | % | Costes Indirectos (25/08/2020) | 6 % | 0.426 | 0.026 |
|  |  | Total |  |  | 0.45 |

| Medición | Uds. | Largo | Alto | Parcial |
|---|---|---|---|---|
| Fresado vial existente | 1 | 11550 | 5 | 57750.00 |
| Total |  |  |  | 57750 |

**01.02** t RIEGO DE ADHERENCIA CON EMULSIÓN ASFÁLTICA C60B3 TER
11.55 t × 490.65 = 5667.01
Emulsión asfáltica C60B3 TER en riegos de adherencia, incluso barrido y preparación de la superficie, totalmente terminado.

| Código | Ud | Descripción | Rendimiento | Precio | Importe |
|---|---|---|---|---|---|
| MO.006 | h | Capataz | 0.149 | 18.53 | 2.76 |
| MO.002 | h | Peón especializado (mano de obra) | 0.596 | 16.47 | 9.82 |
| MO.001 | h | Peón | 0.596 | 16.14 | 9.62 |
| MA.25.03.150 | t | Emulsión C60B3-TER a pie de obra (material; 29/01/2021) | 1 | 409.64561406591 | 409.65 |
| MAQ.06.01.001 | h | Barredora autopropulsada | 0.149 | 38.05 | 5.67 |
| MAQ.06.03.002 | h | Camión cisterna bituminador con rampa de riego y lanza 10 m³ (maquinaria; 26/05/2010) | 0.298 | 85.1 | 25.36 |
| %CI0600 | % | Costes Indirectos | 6 % | 462.88 | 27.77 |
|  |  | Total |  |  | 490.65 |

| Medición | Uds. | Largo | Parcial |
|---|---|---|---|
|  | 0.001 | 11550 | 11.55 |
| Total |  |  | 11.55 |

**01.03** t M.B.C. TIPO HORM. BITUMINOSO AC16 SURF 50/70 D. ÁRIDO LA<20 CPA>50. I/FILLER
1397.55 t × 39.75 = 55552.61
Mezcla bituminosa en caliente tipo hormigón bituminoso AC 16 surf 50/70 D, en capa de rodadura árido LA<20 CPA>50, incluso extendido, nivelado y compactado, totalmente colocada, incluido filler de aportación, excepto betún. Incluso p/p de comprobación de la nivelación de la superficie soporte, replanteo del espesor del pavimento y limpieza final

| Código | Ud | Descripción | Rendimiento | Precio | Importe |
|---|---|---|---|---|---|
| MO.006 | h | Capataz | 0.019 | 18.53 | 0.35 |
| MO.005 | h | Oficial primera (mano de obra) | 0.075 | 18.13 | 1.36 |
| MO.002 | h | Peón especializado | 0.075 | 16.47 | 1.24 |
| AUX.06.03.001 | t | Arido para AC-16-D DA<25 CPA>44 (29/01/2021) | 0.925 | 10.26 | 9.49 |
| MA.02.01.100 | t | Filler cemento de aportación para mezclas bituminosas cemento tipo CEM II/A-D 42,5 (material; 29/01/2021) | 0.03 | 74.52224275906 | 2.24 |
| MAQ.04.02.001 | h | Central asfáltica continua para fabricación de mezcla bituminosa en caliente, de 200 t/h. (maquinaria; 25/05/2010) | 0.019 | 385.97 | 7.33 |
| MAQ.06.01.001 | h | Barredora autopropulsada | 0.025 | 38.05 | 0.95 |
| MAQ.02.05.002 | h | Camión con caja basculante 6x6 de 290 kW. Hasta 30 T y 20 m³ | 0.025 | 86.59 | 2.16 |
| MAQ.06.04.103 | h | Extendedora asfáltica s/cadenas de 18 t. 125 kW con regla extensible hasta 8,5 m (maquinaria; 26/05/2010) | 0.025 | 134.58 | 3.36 |
| MAQ.06.06.050 | h | Compactador 11 ruedas autopropulsado. Max 20 t; 75 kW (maquinaria; 19/07/2016) | 0.025 | 57.42 | 1.44 |
| MAQ.06.06.031 | h | Compactador vibrante autopropulsado un cilindro 98 KW. 11 t y 2000 mm de ancho de compactación (maquinaria; 26/05/2010) | 0.025 | 57.41 | 1.44 |
| MAQ.02.11.001 | ud | Desplazamiento equipo 5000 t MBC (maquinaria; 11/10/2016) | 0.013 | 126 | 1.64 |
| AUX.01.04.001 | txk | Transporte de material en camión basculante (04/02/2016) | 50 | 0.09 | 4.50 |
| %CI0600 | % | Costes Indirectos | 6 % | 37.50 | 2.25 |
|  |  | Total |  |  | 39.75 |

| Medición | Uds. | Largo | Ancho | Parcial |
|---|---|---|---|---|
|  | 2.42 | 11550 | 0.05 | 1397.55 |
| Total |  |  |  | 1397.55 |

**01.04** t BETÚN ASFÁLTICO 50/70 (25/08/2020)
62.89 t × 559.57 = 35191.36
Betún asfáltico 50/70, empleado en la fabricación de hormigones bituminosos en caliente, puesto a pie de obra o planta.

| Código | Ud | Descripción | Rendimiento | Precio | Importe |
|---|---|---|---|---|---|
| MA.25.01.001 | t | Betún asfáltico 50/70 (material; 29/01/2021) | 1 | 527.89545852856 | 527.90 |
| %CI0600 | % | Costes Indirectos | 6 % | 527.90 | 31.67 |
|  |  | Total |  |  | 559.57 |

| Medición | Uds. | Largo | Ancho | Parcial |
|---|---|---|---|---|
|  | 0.045 | 1 | 1397.55 | 62.89 |
| Total |  |  |  | 62.89 |

**01.05** ud LIMPIEZA, RECONSTRUCCIÓN Y PUESTA A COTA DE REGISTRO DE INFRAESTRUCTURAS AFECTADO POR LAS OBRAS. INCLUIDO COLOCACIÓN DE CIERRE E
30 ud × 85.47 = 2564.10
Limpieza, reconstrucción y puesta a cota de registro de infraestructuras afectado por las obras. Incluye la limpieza interior, reconstrucción de la parte afectada por la demolición de la acera y puesta a cota de cierre existente. La unidad incluye parte proporcional de nuevo cierre (marco y tapa de fundición) para aquellos, que según la D.F. haya que cambiar por su mal estado actual.

| Código | Ud | Descripción | Rendimiento | Precio | Importe |
|---|---|---|---|---|---|
| MO.006 | h | Capataz | 0.013 | 18.53 | 0.24 |
| MO.001 | h | Peón | 1.242 | 16.14 | 20.05 |
| MO.005 | h | Oficial primera | 1.242 | 18.13 | 22.52 |
| AUX.02.01.002 | m³ | Mortero de cemento M-10 elaborado en obra | 0.1 | 98.71 | 9.87 |
| MA.04.02.251 | ud | Marco y tapa de fundición, para arqueta o pozo registrable, clase C-250 o B-125 según uso. Rotulada según planos o indicación de la D.F. (material; 29/01/2021) | 0.25 | 111.79322157811 | 27.95 |
| %CI0600 | % | Costes Indirectos | 6 % | 80.63 | 4.84 |
|  |  | Total |  |  | 85.47 |

**01.06** ud BARBACANA (5 M ANCHO APROX) (01/01/2010)
2 ud × 691.36 = 1382.72
Creación de barbacana para eliminación de barreras arquitectónicas en paso de peatones de la Avenida de Orillamar (5 m de ancho aproximadamente), incluso demoliciones necesarias de bordillos y pavimentos existentes y gestión de RCD´s resultantes, con ejecución de nuevos pavimentos similares a los existentes con incorporación de pavimento diferenciado tipo botón en los planos inclinados, incluso pp de modficación de arquetas caso de ser necesario. Totalmente terminado.

| Código | Ud | Descripción | Rendimiento | Precio | Importe |
|---|---|---|---|---|---|
| U01AA030 | m2 | DEMOLICIÓN Y LEVANTADO ACERA DE BALDOSA DE HORMIGÓN A MÁQUINA SIN TRANSPORTE | 10 | 6.27 | 62.70 |
| U01AB060 | m | DEMOLICIÓN Y LEVANTADO BORDILLO DE HORMIGÓN 10-20 cm CON CIMENTACIÓN A MÁQUINA SIN TRANSPORTE | 3.5 | 1.57 | 5.50 |
| U01AB020 | m | DEMOLICIÓN Y LEVANTADO BORDILLO DE PIEDRA 10-20 cm CON CIMENTACIÓN A MÁQUINA SIN TRANSPORTE | 3.5 | 1.57 | 5.50 |
| U04VBH070 | m2 | PAVIMENTO LOSETA CEMENTO 66 PASTILLAS COLOR 30x30 cm (01/01/2010) | 5 | 31.51 | 157.55 |
| U04VBH065 | m2 | PAVIMENTO LOSETA CEMENTO BOTÓN COLOR 30x30 cm (01/01/2010) | 5 | 30.81 | 154.05 |
| U04BH160 | u | BORDILLO BARBACANA CENTRAL (01/01/2010) | 5 | 36.44 | 182.20 |
| U04BH170 | u | BORDILLO BARBACANA LATERAL (01/01/2010) | 2 | 41.8 | 83.60 |
| U01ZR040 | m3 | TRANSPORTE ESCOMBROS VERTEDERO <10 km | 3 | 13.42 | 40.26 |
|  |  | Total |  |  | 691.36 |

| Medición | Uds. | Parcial |
|---|---|---|
| MI | 1 | 1.00 |
| MD | 1 | 1.00 |
| Subtotal |  | 2.00 |
| Total |  | 2 |

**01.07** ml DEMOLICIÓN VIA
42 ml × 80.3 = 3372.60
Demolción de vía, con retirada de restos a vertedero, incluso medios auxiliares, transporte, canón de gestión totalmente terminado.

| Código | Ud | Descripción | Rendimiento | Precio | Importe |
|---|---|---|---|---|---|
| U01ZR040 | m3 | TRANSPORTE ESCOMBROS VERTEDERO <10 km | 1.5 | 13.42 | 20.13 |
| U01AF020 | m3 | DEMOLICIÓN Y LEVANTADO PAVIMENTO HORMIGÓN ARMADO SIN TRANSPORTE | 1.5 | 28.79 | 43.19 |
| U01AA200 | ml | LEVANTADO ACERA DE TRAVIESAS DE FERROCARRIL A MÁQUINA SIN TRANSPORTE | 2 | 8.49 | 16.98 |
|  |  | Total |  |  | 80.3 |

| Medición | Uds. | Parcial |
|---|---|---|
| Demolición de vía | 42 | 42.00 |
| Total |  | 42 |

**01.08** PA PARTIDA ALZADA ABONO INTEGRO LIMPIEZA SUMIDEROS Y COLECTOR
1 PA × 4876.5 = 4876.50
Partida alzada de abono integro para limpieza de sumideros y colector de pluviales en tramo afectado, incluida aspiración de residuos por medio de camión hidrodinámico reciclador de aguas combinado de alta presión, compuesto de equipo susccionador/impulsor que pemrita el funcionamiento continuo para la limpieza reutilizando las aguas succionadas, incluso transporte, gestión y tratamientos de residuos en gestor autorizado, completamente terminado.

| Código | Ud | Descripción | Rendimiento | Precio | Importe |
|---|---|---|---|---|---|
| MO.001 | h | Peón | 80 | 16.14 | 1291.20 |
| MO.006 | h | Capataz | 10 | 18.53 | 185.30 |
| MAQ.001 | h | Camión hidrodinamico desatascador (maquinaria; 29/01/2021) | 40 | 85 | 3400.00 |
|  |  | Total |  |  | 4876.5 |

## 02 SEÑALIZACIÓN (15/11/1998)
Importe: 13603.55

**02.01** m MARCA VIAL DE 10 CM P/TIPOII/RR LONG. O TRNSV. CON PINTURA ACRÍLICA B/AGUA
4311 m × 0.67 = 2888.37
Marca vial P/TIPOII/RR longitudinal o transversal de 10 cm de ancho, continua o discontinua, con pintura acrílica de base acuosa retorreflectante y microesferas de vidrio de dotación 700g/m2 de pintura y 480 g/m2 de micoresferas de vidrio, con máquina autopropulsada, incluso barrido previo y premarcaje, totalmente terminada.

| Código | Ud | Descripción | Rendimiento | Precio | Importe |
|---|---|---|---|---|---|
| MO.006 | h | Capataz | 0.013 | 18.53 | 0.24 |
| MO.005 | h | Oficial primera | 0.003 | 18.13 | 0.05 |
| MA.05.02.020 | Kg | Pintura acrílica en base acuosa para marcas viales, según UNE-EN 1871 (material; 29/01/2021) | 0.072 | 1.2420373793177 | 0.09 |
| MA.05.02.800 | kg | Microesferas de vidrio a emplear en marcas viales reflexivas (material; 29/01/2021) | 0.048 | 1.1138906655785 | 0.05 |
| MAQ.06.01.001 | h | Barredora autopropulsada | 0.001 | 38.05 | 0.04 |
| MAQ.11.01.005 | h | Triciclo reparto de conos. (maquinaria; 25/08/2020) | 0.001 | 15.03 | 0.02 |
| MAQ.11.01.006 | h | Marcador universal automotriz. (maquinaria; 25/08/2020) | 0.001 | 15.03 | 0.02 |
| MAQ.11.01.003 | h | Máquina autopropulsada, para pintar marcas viales sobre la calzada. (maquinaria; 14/07/2016) | 0.003 | 40 | 0.12 |
| %CI0600 | % | Costes Indirectos | 6 % | 0.63 | 0.04 |
|  |  | Total |  |  | 0.67 |

| Medición | Uds. | Largo | Parcial |
|---|---|---|---|
|  | 1 | 558 | 558.00 |
|  | 1 | 85 | 85.00 |
|  | 1 | 107 | 107.00 |
|  | 1 | 35 | 35.00 |
|  | 1 | 38 | 38.00 |
|  | 1 | 55 | 55.00 |
|  | 1 | 88 | 88.00 |
|  | 1 | 58 | 58.00 |
|  | 1 | 23 | 23.00 |
|  | 1 | 67 | 67.00 |
|  | 1 | 14 | 14.00 |
|  | 1 | 14 | 14.00 |
|  | 1 | 62 | 62.00 |
|  | 1 | 53 | 53.00 |
|  | 1 | 73 | 73.00 |
|  | 1 | 52 | 52.00 |
|  | 1 | 57 | 57.00 |
|  | 1 | 45 | 45.00 |
|  | 1 | 57 | 57.00 |
|  | 1 | 15 | 15.00 |
|  | 1 | 58 | 58.00 |
|  | 1 | 37 | 37.00 |
|  | 1 | 20 | 20.00 |
|  | 1 | 586 | 586.00 |
|  | 1 | 151 | 151.00 |
|  | 1 | 231 | 231.00 |
|  | 1 | 322 | 322.00 |
|  | 1 | 65 | 65.00 |
|  | 1 | 162 | 162.00 |
|  | 1 | 85 | 85.00 |
|  | 1 | 21 | 21.00 |
|  | 1 | 31 | 31.00 |
|  | 1 | 13 | 13.00 |
|  | 1 | 84 | 84.00 |
|  | 1 | 322 | 322.00 |
|  | 1 | 164 | 164.00 |
|  | 1 | 61 | 61.00 |
|  | 1 | 342 | 342.00 |
| Subtotal |  |  | 4311.00 |
| Total |  |  | 4311 |

**02.02** m MARCA VIAL DE 15 CM P/TIPOII/RR LONG. O TRNSV. CON PINTURA ACRÍLICA B/AGUA
658 m × 0.74 = 486.92
Marca vial P/TIPOII/RR longitudinal o transversal de 15 cm de ancho, continua o discontinua, con pintura acrílica de base acuosa retorreflectante y microesferas de vidrio de dotación 700g/m2 de pintura y 480 g/m2 de micoresferas de vidrio, con máquina autopropulsada, incluso barrido previo y premarcaje, totalmente terminada.

| Código | Ud | Descripción | Rendimiento | Precio | Importe |
|---|---|---|---|---|---|
| MO.006 | h | Capataz | 0.013 | 18.53 | 0.24 |
| MO.005 | h | Oficial primera | 0.003 | 18.13 | 0.05 |
| MA.05.02.020 | Kg | Pintura acrílica en base acuosa para marcas viales, según UNE-EN 1871 | 0.108 | 1.2420373793177 | 0.13 |
| MA.05.02.800 | kg | Microesferas de vidrio a emplear en marcas viales reflexivas | 0.072 | 1.1138906655785 | 0.08 |
| MAQ.06.01.001 | h | Barredora autopropulsada | 0.001 | 38.05 | 0.04 |
| MAQ.11.01.005 | h | Triciclo reparto de conos. | 0.001 | 15.03 | 0.02 |
| MAQ.11.01.006 | h | Marcador universal automotriz. | 0.001 | 15.03 | 0.02 |
| MAQ.11.01.003 | h | Máquina autopropulsada, para pintar marcas viales sobre la calzada. | 0.003 | 40 | 0.12 |
| %CI0600 | % | Costes Indirectos | 6 % | 0.70 | 0.04 |
|  |  | Total |  |  | 0.74 |

| Medición | Uds. | Largo | Parcial |
|---|---|---|---|
| S/POL | 1 | 320 | 320.00 |
|  | 1 | 86 | 86.00 |
|  | 1 | 82 | 82.00 |
|  | 1 | 85 | 85.00 |
|  | 1 | 85 | 85.00 |
| Subtotal |  |  | 658.00 |
| Total |  |  | 658 |

**02.03** m MARCA VIAL DE 40 CM P/TIPOII/RR LONG. O TRNSV. CON PINTURA ACRÍLICA B/AGUA
57 m × 1.41 = 80.37
Marca vial P/TIPOII/RR longitudinal o transversal de 40 cm de ancho, continua o discontinua, con pintura acrílica de base acuosa retorreflectante y microesferas de vidrio de dotación 700g/m2 de pintura y 480 g/m2 de micoresferas de vidrio, con máquina autopropulsada, incluso barrido previo y premarcaje, totalmente terminada.

| Código | Ud | Descripción | Rendimiento | Precio | Importe |
|---|---|---|---|---|---|
| MO.006 | h | Capataz | 0.013 | 18.53 | 0.24 |
| MO.005 | h | Oficial primera | 0.004 | 18.13 | 0.07 |
| MO.002 | h | Peón especializado | 0.004 | 16.47 | 0.07 |
| MA.05.02.020 | Kg | Pintura acrílica en base acuosa para marcas viales, según UNE-EN 1871 | 0.28 | 1.2420373793177 | 0.35 |
| MA.05.02.800 | kg | Microesferas de vidrio a emplear en marcas viales reflexivas | 0.192 | 1.1138906655785 | 0.21 |
| MAQ.06.01.001 | h | Barredora autopropulsada | 0.003 | 38.05 | 0.11 |
| MAQ.11.01.005 | h | Triciclo reparto de conos. | 0.004 | 15.03 | 0.06 |
| MAQ.11.01.006 | h | Marcador universal automotriz. | 0.004 | 15.03 | 0.06 |
| MAQ.11.01.003 | h | Máquina autopropulsada, para pintar marcas viales sobre la calzada. | 0.004 | 40 | 0.16 |
| %CI0600 | % | Costes Indirectos | 6 % | 1.33 | 0.08 |
|  |  | Total |  |  | 1.41 |

| Medición | Uds. | Largo | Parcial |
|---|---|---|---|
| s/POL | 1 | 9.5 | 9.50 |
|  | 1 | 4.5 | 4.50 |
|  | 1 | 3.5 | 3.50 |
|  | 1 | 10.5 | 10.50 |
|  | 1 | 10 | 10.00 |
|  | 1 | 7 | 7.00 |
|  | 1 | 6 | 6.00 |
|  | 1 | 6 | 6.00 |
| Subtotal |  |  | 57.00 |
| Total |  |  | 57 |

**02.04** m² MARCA VIAL P/TIPOII/RR PARA FLECHAS, INSCRIPCIONES Y PASOS CON PINTURA PLÁSTICA BICOMPONENTE
323.76 m² × 13.52 = 4377.24
Marca vial P/TIPOII/RR para flechas, inscripciones y pasos, con pintura plástica bicomponente y microesferas de vidrio de dotación 1.000-1.500 g/m2 de pintura y 480 g/m2 de micoresferas de vidrio, con máquina autopropulsada, incluso barrido previo y premarcaje, totalmente terminada

| Código | Ud | Descripción | Rendimiento | Precio | Importe |
|---|---|---|---|---|---|
| MO.006 | h | Capataz | 0.006 | 18.53 | 0.111 |
| MO.005 | h | Oficial primera | 0.025 | 18.13 | 0.453 |
| MA.05.02.070 | kg | Plástico en frio de doble componente 1:1 para aplicación por pulverización. Incluido catalizador 2% volumen mezcla (material; 29/01/2021) | 1.25 | 7.452224275906 | 9.315 |
| MA.05.02.800 | kg | Microesferas de vidrio a emplear en marcas viales reflexivas | 0.48 | 1.1138906655785 | 0.535 |
| MAQ.06.01.001 | h | Barredora autopropulsada | 0.025 | 38.05 | 0.951 |
| MAQ.11.01.005 | h | Triciclo reparto de conos. | 0.013 | 15.03 | 0.195 |
| MAQ.11.01.006 | h | Marcador universal automotriz. | 0.013 | 15.03 | 0.195 |
| MAQ.11.01.003 | h | Máquina autopropulsada, para pintar marcas viales sobre la calzada. | 0.025 | 40 | 1.000 |
| %CI0600 | % | Costes Indirectos | 6 % | 12.755 | 0.765 |
|  |  | Total |  |  | 13.52 |

| Medición | Uds. | Largo | Parcial |
|---|---|---|---|
| Pasos de cebra | 1 | 14 | 14.00 |
|  | 1 | 20 | 20.00 |
|  | 1 | 28 | 28.00 |
|  | 1 | 20 | 20.00 |
|  | 1 | 60 | 60.00 |
|  | 1 | 27 | 27.00 |
| Nuevo paso 1 | 1 | 26 | 26.00 |
| Nuevo paso 2 | 1 | 44 | 44.00 |
| flecha | 20 | 1.8 | 36.00 |
| flecha 2 direcciones | 4 | 3.3 | 13.20 |
| flecha giro dcha/izda. | 2 | 2.33 | 4.66 |
| ceda | 13 | 1.44 | 18.72 |
| flecha fin de carril | 1 | 4.18 | 4.18 |
| stop | 2 | 2 | 4.00 |
| bus | 2 | 2 | 4.00 |
| Subtotal |  |  | 323.76 |
| Total |  |  | 323.76 |

**02.05** m² MARCA VIAL P/TIPOII/RR PARA FLECHAS, INSCRIPCIONES Y PASOS CON PINTURA ACRÍLICA B/AGUA
853 m² × 6.33 = 5399.49
Marca vial P/TIPOII/RR para flechaS, inscripciones y pasos, con pintura acrílica de base acuosa retorreflectante y microesferas de vidrio de dotación 700g/m2 de pintura y 480 g/m2 de micoresferas de vidrio, con máquina autopropulsada, incluso barrido previo y premarcaje, totalmente terminada

| Código | Ud | Descripción | Rendimiento | Precio | Importe |
|---|---|---|---|---|---|
| MO.006 | h | Capataz | 0.006 | 18.53 | 0.11 |
| MO.005 | h | Oficial primera | 0.025 | 18.13 | 0.45 |
| MA.05.02.020 | Kg | Pintura acrílica en base acuosa para marcas viales, según UNE-EN 1871 | 0.7 | 1.2420373793177 | 0.87 |
| MA.05.02.800 | kg | Microesferas de vidrio a emplear en marcas viales reflexivas | 0.48 | 1.1138906655785 | 0.53 |
| MAQ.06.01.001 | h | Barredora autopropulsada | 0.037 | 38.05 | 1.41 |
| MAQ.11.01.005 | h | Triciclo reparto de conos. | 0.037 | 15.03 | 0.56 |
| MAQ.11.01.006 | h | Marcador universal automotriz. | 0.037 | 15.03 | 0.56 |
| MAQ.11.01.003 | h | Máquina autopropulsada, para pintar marcas viales sobre la calzada. | 0.037 | 40 | 1.48 |
| %CI0600 | % | Costes Indirectos | 6 % | 5.97 | 0.36 |
|  |  | Total |  |  | 6.33 |

| Medición | Uds. | Parcial |
|---|---|---|
| Isletas | 46 | 46.00 |
|  | 21 | 21.00 |
|  | 43 | 43.00 |
|  | 195 | 195.00 |
|  | 32 | 32.00 |
|  | 61 | 61.00 |
|  | 55 | 55.00 |
|  | 77 | 77.00 |
|  | 31 | 31.00 |
|  | 84 | 84.00 |
|  | 52 | 52.00 |
|  | 10 | 10.00 |
|  | 74 | 74.00 |
|  | 46 | 46.00 |
|  | 5 | 5.00 |
|  | 21 | 21.00 |
| Subtotal |  | 853.00 |
| Total |  | 853 |

**02.06** ud SEÑAL CUADRADA DE 60 cm DE LADO Y RETRORREFLECTANCIA DE CLASE RA3-ZC (15/11/1998)
2 ud × 185.58 = 371.16
SEÑAL CUADRADA DE 60 CM DE LADO, RETRORREFLECTANTE DE CLASE RA3-ZC, COLOCADA SOBRE POSTE GALVANIZADO, FIJADO A TIERRA MEDIANTE HORMIGONADO i/ TORNILLERÍA Y ELEMENTOS DE FIJACIÓN Y TRANSPORTE A LUGAR DE EMPLEO.

| Código | Ud | Descripción | Rendimiento | Precio | Importe |
|---|---|---|---|---|---|
| MO.005 | h | Oficial primera | 0.2 | 18.13 | 3.63 |
| MO.001 | h | Peón | 1 | 16.14 | 16.14 |
| MT09030045 | ud | PLACA CUADRADA DE 60 cm DE LADO CON RA3-ZC (material; 15/11/1998) | 1 | 120.03 | 120.03 |
| MT09070001 | m | POSTE DE 100 X 50 X 3 mm (material; 29/06/2021) | 3.5 | 8.57 | 30.00 |
| MT01060015 | m3 | HORMIGÓN EN MASA HM-20 DE CONSISTENCIA PLÁSTICA Y TAMAÑO MÁXIMO DEL ÁRIDO 20 mm (material; 15/11/1998) | 0.16 | 60.14 | 9.62 |
| Q060201A01 | h | Camión. Con caja fija y grúa auxiliar. Para 16 t (maquinaria; 17/04/2012) | 0.05 | 58.08 | 2.90 |
| Q040201A01 | h | Retrocargadoras sobre ruedas. De 60 kW de potencia (maquinaria; 17/04/2012) | 0.08 | 40.8 | 3.26 |
|  |  | Total |  |  | 185.58 |

| Medición | Uds. | Parcial |
|---|---|---|
| S-13 (Paso Peatones) | 2 | 2.00 |
| Total |  | 2 |

## 03 VARIOS (29/01/2021)
Importe: 23129.15

**03.01** PA GESTIÓN DE RESIDUOS (29/01/2021)
1 PA × 3426.54 = 3426.54
Partida alzada de abono íntegro para la Gestión de Residuos generados en la obraen la obra según medición y valoración económica en el Estudio de Gestión de Residuos de acuerdo al RD-105/2008.

**03.02** PA SEGURIDAD Y SALUD (29/01/2021)
1 PA × 1713.27 = 1713.27
Partida alzada de abono integro para las labores de seguridad y salud en la obra según medición y valoración económica en el Estudio de Seguridad y Salud

**03.03** PA CONTROL DE CALIDAD (29/01/2021)
1 PA × 1713.27 = 1713.27
Partida alzada a justficar de todos aquellos ensayos de contraste que verifiquen la calidad de los trabajos según indicación del director de obra.

**03.04** PA DESVÍOS DE TRÁFICO (29/01/2021)
1 PA × 3426.54 = 3426.54
Partida alzada de abono integro para la ejecución de todos aquellos desvíos de tráfico necesarios y la adecuación de los horarios de trabajo necesarios de la coordinación con los organismos con competencia al respecto de la circulación por los viales afectado. Partida de mano de obra, materiales, maquinaria y medios auxiliares necesarios para cubrir las necesidades propias del tipo de obra y de circunstancias especiales en el transcurso de los trabajos.

**03.05** PA IMPREVISTOS (29/01/2021)
1 PA × 12849.53 = 12849.53
Partida alzada de imprevistos no contemplados a justificar en obra. Partida de mano de obra, materiales, maquinaria y medios auxiliares necesarios para cubrir las necesidades propias del tipo de obra y de circunstancias especiales en el transcurso de los trabajos, que deberá ser justificada en obra y aprobada por el órgano contratante.

## Precios auxiliares

**AUX.06.03.001** t Arido para AC-16-D DA<25 CPA>44 (29/01/2021)
Precio: 10.26
Arido para mezclas bituminosas en caliente tipo hormigón bituminoso AC-16-D, con coeficiente de desgaste Los Ángeles menor o igual que 25 y Coeficiente de Pulimiento Acelerado superior o igual a 44, a pié de planta

| Código | Ud | Descripción | Rendimiento | Precio | Importe |
|---|---|---|---|---|---|
| MA.01.02.103 | t | Árido de machaqueo para firmes 0/6 mm LA<20 CPA>50 (material; 29/01/2021) | 0.63 | 10.5573177242 | 6.651 |
| MA.01.02.122 | t | Árido de machaqueo para firmes 6/12 mm LA<20 CPA>50 (material; 29/01/2021) | 0.26 | 9.9362990345413 | 2.583 |
| MA.01.02.132 | t | Árido de machaqueo para firmes 12/18 mm LA<20 CPA>50 (material; 29/01/2021) | 0.11 | 9.3152803448825 | 1.025 |
|  |  | Total |  |  | 10.26 |

**AUX.01.04.001** txk Transporte de material en camión basculante (04/02/2016)
Precio: 0.09
Transporte de material de obra, con camión basculante 6x6 hasta 30Tn, por carreteras o caminos en buenas condiciones, incluido el retorno en vacío y considerando una velocidad media de 35 Km/h.

| Código | Ud | Descripción | Rendimiento | Precio | Importe |
|---|---|---|---|---|---|
| MAQ.02.05.002 | h | Camión con caja basculante 6x6 de 290 kW. Hasta 30 T y 20 m³ | 0.001 | 86.59 | 0.09 |
|  |  | Total |  |  | 0.09 |

**AUX.02.01.002** m³ Mortero de cemento M-10 elaborado en obra
Precio: 98.71
Mortero de cemento pórtland con caliza CEM II/B-P 32,5 N tipo M-10 y arena de piedra granítica con 380 kg/m3 de cemento, con una proporción en volumen 1:4 y 10 N/mm2 de resistencia a compresión, elaborado en obra con hormigonera de 250 l

| Código | Ud | Descripción | Rendimiento | Precio | Importe |
|---|---|---|---|---|---|
| MO.001 | h | Peón | 1.242 | 16.14 | 20.05 |
| MA.06.01.001 | m³ | Agua (material; 29/01/2021) | 0.26 | 1.2420373793177 | 0.32 |
| MA.01.01.002 | t | AF-M-0/4-C-L, para hormigones y morteros. FI<35, LA<40, ABS<5 (material; 29/01/2021) | 1.52 | 15.771903229431 | 23.97 |
| MA.02.01.007 | t | Cemento pórtland con aditivos CEM II/B-P 32,5 N según UNE-EN 197-1, en sacos (material; 29/01/2021) | 0.38 | 136.63396916446 | 51.92 |
| MAQ.04.04.001 | h | Hormigonera de 250 l (maquinaria; 22/03/2010) | 0.621 | 3.94 | 2.45 |
|  |  | Total |  |  | 98.71 |

**U01AA030** m2 DEMOLICIÓN Y LEVANTADO ACERA DE BALDOSA DE HORMIGÓN A MÁQUINA SIN TRANSPORTE
Precio: 6.27
Demolición y levantado de aceras de baldosa de hormigón con solera de hormigón en masa de 10 cm de espesor, a máquina, incluso limpieza y retirada de escombros a pie de carga, sin transporte a vertedero o planta de reciclaje y con parte proporcional de medios auxiliares, sin medidas de protección colectivas. Medición de superficie realmente ejecutada. Conforme a ORDEN FOM/1382/2002-PG3-Art.301.

| Código | Ud | Descripción | Rendimiento | Precio | Importe |
|---|---|---|---|---|---|
| MO.001 | h | Peón | 0.075 | 16.14 | 1.21 |
| MO.006 | h | Capataz | 0.008 | 18.53 | 0.15 |
| M05EN030 | h | Retroexcavadora hidráulica neumáticos 100 CV (maquinaria; 02/01/2016) | 0.075 | 50.31 | 3.77 |
| M06MR230 | h | Martillo rompedor hidráulico 600 kg (maquinaria; 02/01/2016) | 0.1 | 11.41 | 1.14 |
|  |  | Total |  |  | 6.27 |

Claves: PROPORCIONAL, EJECUTADA, PARTE, PROTECCION, TRANSPORTE, COLECTIVAS, ESCOMBROS, DEMOLICION, MAQUINA, PLANTA, LEVANTADO, MEDIDAS, CARGA, VERTEDERO, ACERAS, BALDOSA, SUPERFICIE, MEDICION, REALMENTE, CONFORME, ORDEN, HORMIGON, ESPESOR, RECICLAJE, MEDIOS, SOLERA, RETIRADA, LIMPIEZA, ACERA

**U01AB060** m DEMOLICIÓN Y LEVANTADO BORDILLO DE HORMIGÓN 10-20 cm CON CIMENTACIÓN A MÁQUINA SIN TRANSPORTE
Precio: 1.57
Demolición y levantado a máquina, de bordillo de hormigón entre 10 y 20 cm de ancho y cimientos de hormigón en masa, de espesor variable, incluso limpieza y retirada de escombros a pie de carga, sin transporte a vertedero o planta de reciclaje y con parte proporcional de medios auxiliares, sin medidas de protección colectivas. Medición de longitud realmente ejecutada. Conforme a ORDEN FOM/1382/2002-PG3-Art.301.

| Código | Ud | Descripción | Rendimiento | Precio | Importe |
|---|---|---|---|---|---|
| MO.001 | h | Peón | 0.015 | 16.14 | 0.24 |
| MO.006 | h | Capataz | 0.005 | 18.53 | 0.09 |
| M05EN030 | h | Retroexcavadora hidráulica neumáticos 100 CV | 0.02 | 50.31 | 1.01 |
| M06MR230 | h | Martillo rompedor hidráulico 600 kg | 0.02 | 11.41 | 0.23 |
|  |  | Total |  |  | 1.57 |

Claves: LONGITUD, PROPORCIONAL, EJECUTADA, CIMENTACION, PARTE, PROTECCION, TRANSPORTE, COLECTIVAS, ESCOMBROS, DEMOLICION, MAQUINA, PLANTA, LEVANTADO, MEDIDAS, CARGA, CIMIENTOS, VERTEDERO, BORDILLO, MEDICION, ANCHO, REALMENTE, CONFORME, ORDEN, VARIABLE, HORMIGON, ESPESOR, RECICLAJE, MEDIOS, RETIRADA, LIMPIEZA

**U01AB020** m DEMOLICIÓN Y LEVANTADO BORDILLO DE PIEDRA 10-20 cm CON CIMENTACIÓN A MÁQUINA SIN TRANSPORTE
Precio: 1.57
Demolición y levantado a máquina, de bordillo de piedra entre 10 y 20 cm de ancho y cimientos de hormigón en masa, de espesor variable, incluso limpieza y retirada de escombros a pie de carga, sin transporte a vertedero o planta de reciclaje y con parte proporcional de medios auxiliares, sin medidas de protección colectivas. Medición de longitud realmente ejecutada. Conforme a ORDEN FOM/1382/2002-PG3-Art.301.

| Código | Ud | Descripción | Rendimiento | Precio | Importe |
|---|---|---|---|---|---|
| MO.001 | h | Peón | 0.015 | 16.14 | 0.24 |
| MO.006 | h | Capataz | 0.005 | 18.53 | 0.09 |
| M05EN030 | h | Retroexcavadora hidráulica neumáticos 100 CV | 0.02 | 50.31 | 1.01 |
| M06MR230 | h | Martillo rompedor hidráulico 600 kg | 0.02 | 11.41 | 0.23 |
|  |  | Total |  |  | 1.57 |

Claves: PIEDRA, LONGITUD, PROPORCIONAL, EJECUTADA, CIMENTACION, PARTE, PROTECCION, TRANSPORTE, COLECTIVAS, ESCOMBROS, DEMOLICION, MAQUINA, PLANTA, LEVANTADO, MEDIDAS, CARGA, CIMIENTOS, VERTEDERO, BORDILLO, MEDICION, ANCHO, REALMENTE, CONFORME, ORDEN, VARIABLE, HORMIGON, ESPESOR, RECICLAJE, MEDIOS, RETIRADA, LIMPIEZA

**U04VBH070** m2 PAVIMENTO LOSETA CEMENTO 66 PASTILLAS COLOR 30x30 cm (01/01/2010)
Precio: 31.51
Pavimento de loseta hidráulica color de 30x30 cm, con resaltos rectangulares tipo pastillas, sobre solera de hormigón HM-20/P/20/I de 10 cm de espesor, sentada con mortero de cemento, i/p.p. de junta de dilatación, enlechado y limpieza. Loseta y componentes del hormigón y mortero con marcado CE y DdP (Declaración de prestaciones) según Reglamento (UE) 305/2011.

| Código | Ud | Descripción | Rendimiento | Precio | Importe |
|---|---|---|---|---|---|
| O01OA090 | h | Cuadrilla A (mano de obra) | 0.42 | 43.22 | 18.15 |
| P01HMV220 | m3 | Hormigón HM-20/P/20/I central (material; 01/01/2010) | 0.1 | 64.91 | 6.49 |
| P08XVH130 | m2 | Loseta 66 pastillas cemento color 30x30 cm (material; 02/01/2016) | 1 | 4.2 | 4.20 |
| A01L030 | m3 | LECHADA CEMENTO 1/3 CEM II/B-P 32,5 N (27/03/2018) | 0.001 | 71.96 | 0.07 |
| A02A080 | m3 | MORTERO CEMENTO M-5 C/HORMIGONERA (27/03/2018) | 0.03 | 76.82 | 2.30 |
| P08XW020 | u | Junta dilatación/m2 pavimento piezas (material; 02/01/2016) | 1 | 0.3 | 0.30 |
|  |  | Total |  |  | 31.51 |

Claves: CEMENTO, RESALTOS, DILATACION, COMPONENTES, PASTILLAS, REGLAMENTO, JUNTA, DECLARACION, PRESTACIONES, MARCADO, RECTANGULARES, PAVIMENTO, HIDRAULICA, COLOR, HORMIGON, ESPESOR, ENLECHADO, MORTERO, SOLERA, LOSETA, SENTADA, LIMPIEZA

**U04VBH065** m2 PAVIMENTO LOSETA CEMENTO BOTÓN COLOR 30x30 cm (01/01/2010)
Precio: 30.81
Pavimento de loseta hidráulica color de 30x30 cm, con resaltos cilíndricos tipo botón, sobre solera de hormigón HM-20/P/20/I de 10 cm de espesor, sentada con mortero de cemento, i/p.p. de junta de dilatación, enlechado y limpieza. Loseta y componentes del hormigón y mortero con marcado CE y DdP (Declaración de prestaciones) según Reglamento (UE) 305/2011.

| Código | Ud | Descripción | Rendimiento | Precio | Importe |
|---|---|---|---|---|---|
| O01OA090 | h | Cuadrilla A | 0.42 | 43.22 | 18.15 |
| P01HMV220 | m3 | Hormigón HM-20/P/20/I central | 0.1 | 64.91 | 6.49 |
| P08XVH120 | m2 | Loseta botones cemento color 30x30 cm (material; 02/01/2016) | 1 | 3.5 | 3.50 |
| A01L030 | m3 | LECHADA CEMENTO 1/3 CEM II/B-P 32,5 N | 0.001 | 71.96 | 0.07 |
| A02A080 | m3 | MORTERO CEMENTO M-5 C/HORMIGONERA | 0.03 | 76.82 | 2.30 |
| P08XW020 | u | Junta dilatación/m2 pavimento piezas | 1 | 0.3 | 0.30 |
|  |  | Total |  |  | 30.81 |

Claves: CILINDRICOS, CEMENTO, RESALTOS, DILATACION, COMPONENTES, REGLAMENTO, JUNTA, DECLARACION, BOTON, PRESTACIONES, MARCADO, PAVIMENTO, HIDRAULICA, COLOR, HORMIGON, ESPESOR, ENLECHADO, MORTERO, SOLERA, LOSETA, SENTADA, LIMPIEZA

**U04BH160** u BORDILLO BARBACANA CENTRAL (01/01/2010)
Precio: 36.44
Bordillo rebajado de dimensiones especiales tipo Barbacana central para realizar la parte central para vados en las aceras para ayudar a eliminar barreras arquitectónicas Bordillo con marcado CE y DdP (Declaración de prestaciones) según Reglamento (UE) 305/2011.

| Código | Ud | Descripción | Rendimiento | Precio | Importe |
|---|---|---|---|---|---|
| O01OA140 | h | Cuadrilla F (mano de obra) | 0.3 | 34.27 | 10.28 |
| P01HMV220 | m3 | Hormigón HM-20/P/20/I central | 0.032 | 64.91 | 2.08 |
| P01MC040 | m3 | Mortero cemento gris CEM-II/B-M 32,5 M-5 (material; 27/03/2018) | 0.001 | 63.98 | 0.06 |
| P08XBH430 | u | Bordillo barbacana central (material; 02/01/2016) | 2 | 12.01 | 24.02 |
|  |  | Total |  |  | 36.44 |

Claves: DIMENSIONES, ARQUITECTONICAS, PARTE, ELIMINAR, REGLAMENTO, DECLARACION, PRESTACIONES, VADOS, BARRERAS, ACERAS, BORDILLO, MARCADO, REALIZAR, AYUDAR, ESPECIALES, BARBACANA, CENTRAL, REBAJADO

**U04BH170** u BORDILLO BARBACANA LATERAL (01/01/2010)
Precio: 41.8
Bordillo rebajado de dimensiones especiales tipo Barbacana lateral para realizar la parte derecha en intersección con los bordillos de sección constante para vados en las aceras para ayudar a eliminar barreras arquitectónicas. Bordillo con marcado CE y DdP (Declaración de prestaciones) según Reglamento (UE) 305/2011.

| Código | Ud | Descripción | Rendimiento | Precio | Importe |
|---|---|---|---|---|---|
| O01OA140 | h | Cuadrilla F | 0.3 | 34.27 | 10.28 |
| P08XBH440 | u | Bordillo barbacana lateral (material; 02/01/2016) | 2 | 14.69 | 29.38 |
| P01HMV220 | m3 | Hormigón HM-20/P/20/I central | 0.032 | 64.91 | 2.08 |
| P01MC040 | m3 | Mortero cemento gris CEM-II/B-M 32,5 M-5 | 0.001 | 63.98 | 0.06 |
|  |  | Total |  |  | 41.8 |

Claves: BORDILLOS, DIMENSIONES, ARQUITECTONICAS, PARTE, ELIMINAR, REGLAMENTO, DECLARACION, CONSTANTE, PRESTACIONES, VADOS, BARRERAS, ACERAS, BORDILLO, INTERSECCION, MARCADO, LATERAL, REALIZAR, AYUDAR, ESPECIALES, BARBACANA, DERECHA, REBAJADO, SECCION

**U01ZR040** m3 TRANSPORTE ESCOMBROS VERTEDERO <10 km
Precio: 13.42
Transporte de escombros a vertedero autorizado en camión basculante 6x6 26 t, a una distancia menor de 10 km, considerando ida y vuelta, sin carga; i/p.p. de canon de vertido y personal auxiliar de maniobra.

| Código | Ud | Descripción | Rendimiento | Precio | Importe |
|---|---|---|---|---|---|
| MO.001 | h | Peón | 0.016 | 16.14 | 0.26 |
| M07CB040 | h | Camión basculante 6x6 de 26 t (maquinaria; 02/01/2016) | 0.06 | 39.01 | 2.34 |
| M07N070 | m3 | Canon de escombros a vertedero (maquinaria; 02/01/2016) | 1 | 10.82 | 10.82 |
|  |  | Total |  |  | 13.42 |

Claves: VERTIDO, CANON, DISTANCIA, PERSONAL, TRANSPORTE, ESCOMBROS, CARGA, VERTEDERO, BASCULANTE, AUTORIZADO, CAMION, MANIOBRA, MENOR, VUELTA, CONSIDERANDO

**U01AF020** m3 DEMOLICIÓN Y LEVANTADO PAVIMENTO HORMIGÓN ARMADO SIN TRANSPORTE
Precio: 28.79
Demolición y levantado a máquina, de pavimento de hormigón armado de espesor variable, incluso limpieza y retirada de escombros a pie de carga, sin transporte a vertedero o planta de reciclaje y con parte proporcional de medios auxiliares, sin medidas de protección colectivas. Medición de volumen realmente ejecutado. Conforme a ORDEN FOM/1382/2002-PG3-Art.301.

| Código | Ud | Descripción | Rendimiento | Precio | Importe |
|---|---|---|---|---|---|
| MO.006 | h | Capataz | 0.075 | 18.53 | 1.39 |
| MO.005 | h | Oficial primera | 0.225 | 18.13 | 4.08 |
| MO.001 | h | Peón | 0.225 | 16.14 | 3.63 |
| M12O010 | h | Equipo oxicorte (maquinaria; 27/03/2018) | 0.225 | 2.69 | 0.61 |
| M05EN030 | h | Retroexcavadora hidráulica neumáticos 100 CV | 0.225 | 50.31 | 11.32 |
| M06MR230 | h | Martillo rompedor hidráulico 600 kg | 0.225 | 11.41 | 2.57 |
| M05RN020 | h | Retrocargadora neumáticos 75 CV (maquinaria; 02/01/2016) | 0.05 | 25.87 | 1.29 |
| M07CB030 | h | Camión basculante 6x4 de 20 t (maquinaria; 02/01/2016) | 0.1 | 39.01 | 3.90 |
|  |  | Total |  |  | 28.79 |

Claves: PROPORCIONAL, PARTE, PROTECCION, TRANSPORTE, COLECTIVAS, ESCOMBROS, DEMOLICION, MAQUINA, PLANTA, LEVANTADO, MEDIDAS, CARGA, VERTEDERO, MEDICION, PAVIMENTO, REALMENTE, CONFORME, VOLUMEN, EJECUTADO, ORDEN, VARIABLE, HORMIGON, ESPESOR, RECICLAJE, MEDIOS, RETIRADA, LIMPIEZA, ARMADO

**U01AA200** ml LEVANTADO ACERA DE TRAVIESAS DE FERROCARRIL A MÁQUINA SIN TRANSPORTE
Precio: 8.49
Levantado a máquina de aceras de traviesas de ferrocarril con encachado de piedra incluido, incluso limpieza y retirada de escombros a pie de carga, sin transporte a vertedero o planta de reciclaje y con parte proporcional de medios auxiliares, sin medidas de protección colectivas. Medición de superficie realmente ejecutada. Conforme a ORDEN FOM/1382/2002-PG3-Art.301.

| Código | Ud | Descripción | Rendimiento | Precio | Importe |
|---|---|---|---|---|---|
| MO.001 | h | Peón | 0.2 | 16.14 | 3.23 |
| MO.006 | h | Capataz | 0.005 | 18.53 | 0.09 |
| M05RN020 | h | Retrocargadora neumáticos 75 CV | 0.2 | 25.87 | 5.17 |
|  |  | Total |  |  | 8.49 |

Claves: PIEDRA, PROPORCIONAL, INCLUIDO, EJECUTADA, PARTE, PROTECCION, TRANSPORTE, COLECTIVAS, ESCOMBROS, MAQUINA, PLANTA, LEVANTADO, MEDIDAS, CARGA, VERTEDERO, TRAVIESAS, ACERAS, SUPERFICIE, MEDICION, REALMENTE, CONFORME, ORDEN, RECICLAJE, MEDIOS, RETIRADA, FERROCARRIL, LIMPIEZA, ACERA, ENCACHADO

**A01L030** m3 LECHADA CEMENTO 1/3 CEM II/B-P 32,5 N (27/03/2018)
Precio: 71.96
Lechada de cemento CEM II/B-P 32,5 N 1/3, amasado a mano, s/RC-16.

| Código | Ud | Descripción | Rendimiento | Precio | Importe |
|---|---|---|---|---|---|
| O01OA070 | h | Peón ordinario (mano de obra; 27/03/2018) | 2 | 17.71 | 35.42 |
| P01CC020 | t | Cemento CEM II/B-P 32,5 N sacos (material; 27/03/2018) | 0.36 | 98.33 | 35.40 |
| P01DW050 | m3 | Agua (material; 27/03/2018) | 0.9 | 1.27 | 1.14 |
|  |  | Total |  |  | 71.96 |

Claves: CEMENTO, LECHADA, AMASADO

**A02A080** m3 MORTERO CEMENTO M-5 C/HORMIGONERA (27/03/2018)
Precio: 76.82
Mortero de cemento CEM II/B-P 32,5 N y arena de río de tipo M-5 para uso corriente (G), con resistencia a compresión a 28 días de 5,0 N/mm2, confeccionado con hormigonera de 200 l, s/RC-08 y UNE-EN 998-2:2004.

| Código | Ud | Descripción | Rendimiento | Precio | Importe |
|---|---|---|---|---|---|
| O01OA070 | h | Peón ordinario | 1.7 | 17.71 | 30.11 |
| M03HH020 | h | Hormigonera 200 l gasolina (maquinaria; 27/03/2018) | 0.4 | 2.54 | 1.02 |
| P01CC020 | t | Cemento CEM II/B-P 32,5 N sacos | 0.27 | 98.33 | 26.55 |
| P01AA020 | m3 | Arena de río 0/6 mm (material; 27/03/2018) | 1.09 | 17.27 | 18.82 |
| P01DW050 | m3 | Agua | 0.255 | 1.27 | 0.32 |
|  |  | Total |  |  | 76.82 |

Claves: CEMENTO, RESISTENCIA, CORRIENTE, COMPRESION, CONFECCIONADO, HORMIGONERA, MORTERO, ARENA

**O01OA090** h Cuadrilla A (mano de obra)
Precio: 43.22

| Código | Ud | Descripción | Rendimiento | Precio | Importe |
|---|---|---|---|---|---|
| MO.005 | h | Oficial primera | 1 | 18.13 | 18.13 |
| MO.001 | h | Peón | 0.5 | 16.14 | 8.07 |
| MO.003 | h | Ayudante (mano de obra) | 1 | 17.02 | 17.02 |
|  |  | Total |  |  | 43.22 |

Claves: CUADRILLA

**O01OA140** h Cuadrilla F (mano de obra)
Precio: 34.27

| Código | Ud | Descripción | Rendimiento | Precio | Importe |
|---|---|---|---|---|---|
| MO.001 | h | Peón | 1 | 16.14 | 16.14 |
| MO.005 | h | Oficial primera | 1 | 18.13 | 18.13 |
|  |  | Total |  |  | 34.27 |

Claves: CUADRILLA

## Recursos

**MAQ.01.06.003** h Fresadora en frío 100 cm de anchura de fresado 200 kW
Fresadora en frío compacta, para la remoción de capas de pavimento, de 200 kW, equipada con banda transportadora, de 100 cm de anchura de fresado y hasta 30 cm de profundidad de fresado.

**MAQ.01.03.002** h Retrocargadora s/neumáticos 75 KW
Retroexcavadora s/neumáticos 75 KW

**MAQ.06.04.103** h Extendedora asfáltica s/cadenas de 18 t. 125 kW con regla extensible hasta 8,5 m
Extendedora asfáltica s/cadenas de 18 t. 125 kW, 700 t/h con regla extensible hasta 8,5 m.

**MAQ.06.06.050** h Compactador 11 ruedas autopropulsado. Max 20 t; 75 kW
Compactador de 11 ruedas autopropulsado lastre máximo 20 t. 75 kW y 1700 mm de ancho de compactación

**MT09030045** ud PLACA CUADRADA DE 60 cm DE LADO CON RA3-ZC
PLACA CUADRADA DE 120 cm DE LADO CON PINTURA REFLECTANTE DE CLASE RA3
Claves: intensidad, pintura, placa, circulación, alto, reflejo, nivel

**MT09070001** m POSTE DE 100 X 50 X 3 mm
Claves: poste, tubo

**MT01060015** m3 HORMIGÓN EN MASA HM-20 DE CONSISTENCIA PLÁSTICA Y TAMAÑO MÁXIMO DEL ÁRIDO 20 mm
Claves: plástico, masa, máximo, consistencia, hormigón

**M03HH020** h Hormigonera 200 l gasolina
Claves: GASOLINA, HORMIGONERA

**M05EN030** h Retroexcavadora hidráulica neumáticos 100 CV
Claves: RETROEXCAVADORA, NEUMATICOS, HIDRAULICA

**M05RN020** h Retrocargadora neumáticos 75 CV
Claves: RETROCARGADORA, NEUMATICOS

**M06MR230** h Martillo rompedor hidráulico 600 kg
Claves: MARTILLO, ROMPEDOR, HIDRAULICO

**M07CB030** h Camión basculante 6x4 de 20 t
Claves: BASCULANTE, CAMION

**M07CB040** h Camión basculante 6x6 de 26 t
Claves: BASCULANTE, CAMION

**M07N070** m3 Canon de escombros a vertedero
Claves: CANON, ESCOMBROS, VERTEDERO

**M12O010** h Equipo oxicorte
Claves: OXICORTE, EQUIPO

**MA.01.01.002** t AF-M-0/4-C-L, para hormigones y morteros. FI<35, LA<40, ABS<5
Árido fino de machaqueo 0/4 mm de piedra calcarea lavada, para hormigones y morteros. Índice de lajas <=35, Coeficiente Los Ángeles <=40 y absorción de agua <=5%

**MA.01.02.103** t Árido de machaqueo para firmes 0/6 mm LA<20 CPA>50
Árido de machaqueo para firmes 0/6 mm para firmes Coeficiente Los Ángeles menor o igual 25 y coeficiente de pulimiento acelerado mayor o igual que 44

**MA.01.02.122** t Árido de machaqueo para firmes 6/12 mm LA<20 CPA>50
Árido de machaqueo para firmes 6/12 mm para firmes Coeficiente Los Ángeles menor o igual 25 y coeficiente de pulimiento acelerado mayor o igual que 44

**MA.01.02.132** t Árido de machaqueo para firmes 12/18 mm LA<20 CPA>50
Árido de machaqueo para firmes 12/18 mm para firmes Coeficiente Los Ángeles menor o igual 25 y coeficiente de pulimiento acelerado mayor o igual que 44

**O01OA070** h Peón ordinario
Claves: ORDINARIO

**P01AA020** m3 Arena de río 0/6 mm
Claves: ARENA

**P01CC020** t Cemento CEM II/B-P 32,5 N sacos
Claves: CEMENTO, SACOS

**P01HMV220** m3 Hormigón HM-20/P/20/I central
Claves: HORMIGON, CENTRAL

**P01MC040** m3 Mortero cemento gris CEM-II/B-M 32,5 M-5
Claves: CEMENTO, MORTERO

**P08XBH430** u Bordillo barbacana central
Claves: BORDILLO, BARBACANA, CENTRAL

**P08XBH440** u Bordillo barbacana lateral
Claves: BORDILLO, LATERAL, BARBACANA

**P08XVH120** m2 Loseta botones cemento color 30x30 cm
Claves: CEMENTO, COLOR, LOSETA, BOTONES

**P08XVH130** m2 Loseta 66 pastillas cemento color 30x30 cm
Claves: CEMENTO, PASTILLAS, COLOR, LOSETA

**P08XW020** u Junta dilatación/m2 pavimento piezas
Claves: PIEZAS, DILATACION, JUNTA, PAVIMENTO
